# SKSandhausen
Angebotsaufforderung (GAEB DA XML 3.3, DA83)
Projekt: 2024-21
Währung: EUR
Vergabeart: Öffentliche Ausschreibung
Erstellt mit: GXML Toolbox V3.3 R20220330, ORCA AVA 27 27.00.00, 20.04.2026

## 003 Erdungs- und Blitzschutzanlage Vergabe Nr. 050

*Hinweis: 776 SKS Sport- und Kulturzentrum Sandhausen*
776 SKS Sport- und Kulturzentrum Sandhausen
Baubeschreibung für Ausschreibungen

A. Allgemeine Informationen / Steckbrief

Voller Titel des Bauvorhabens:
Sanierung und Erweiterung der Turn- und Festhalle zu einem Sport- und Kulturzentrum

Kurztitel des Bauvorhabens:
Sport- und Kulturzentrum Sandhausen

Adresse:
Kleegartenstraße 3, 69207 Sandhausen

Kenndaten:
  Bruttogeschossfläche BGF (R) 3.413,0 m² / BGF (S) 213,1 m²
  Bruttorauminhalt BRI (R) 17.745,4 m³ / BRI (S) 828.8 m³
  Netto-Raumfläche NRF 2.980,0 m²

Wesentliche bauliche Maßnahmen:
  Abbruch bestehender Gebäudeteile des Erdgeschosses, mit Beibehaltung des Untergeschosses sowie Beibehaltung des Haupttragwerks und des Bühnenbereichs der bestehenden Turn- und Festhalle (Herbst 2025 bis Frühjahr 2026)
  Umbau und Sanierung des Untergeschosses
  Neubau neue Gebäudeteile des Erdgeschosses in Massivbau, mit Gründung auf bestehenden und neue Tiefergründungen
  Neubau Obergeschoss südlich der bestehenden Halle in Holzbauweise
  Fassade Erdgeschoss aus vorgehängter Klinkerfassade, Fassade Obergeschoss als vorgehängte Holzfassade
  Flachdächer der neuen Gebäudeteile als Gründächer, leicht geneigtes Dach der Bestandshalle als Foliendach ohne Kiesauflage
  Innenausbau vollständig neu
  Haustechnik vollständig neu
  Freianlagen vollständig neu (innerhalb des definierten Baufelds)

Getrennte nachfolgende Maßnahme:
Die Umgestaltung und Neuordnung des Parkplatzes / Festplatzes nördlich des definierten Baufelds erfolgt als getrennte Maßnahme im Nachgang, nach Fertigstellung des Sport- und Kulturzentrums samt zugehöriger Freianlagen.
?
B. Projektbeschreibung

1. Lage

Gemeinsam mit dem Rathaus und dem Festplatz der Gemeinde Sandhausen liegt die Festhalle auf einem Grundstück (Flurstück Nr. 755) und bildet im Ortskern das Zentrum für Feste und Veranstaltungen. Abgeschirmt von Rathaus und Bebauung an der Bahnhofstraße liegt die Halle in zweiter Reihe, umgeben von kleinteiliger Wohnbebauung. Der Festplatz dient als Vorplatz und zur Erschließung der Halle.

2. Maßnahme

Beim geplanten Bauvorhaben handelt es sich um eine Weiterentwicklung eines bestehenden Gebäudekomplexes aus den 1950er und 1970er Jahren. Ein Großteil der baulichen Anlagen des Erdgeschosses werden abgebrochen, mit Ausnahme des Haupttragwerks der bestehenden Turn- und Festhalle samt Bühnenbereich, sowie die Tiefergründungen der früheren erdgeschossigen Anbauten, die teilweise für die Gründung der neuen Anbauten wieder verwendet werden. Das Untergeschoss bleibt komplett erhalten.

Alle zu erhaltenden Bauteile werden in der neuen Gebäudeplanung mit verwendet und integriert. Vor allem im Untergeschoss handelt es sich daher um Maßnahmen des Bauens im Bestand. Alle neuen Baukonstruktionen werden entweder auf bestehenden Konstruktionen errichtet (auf dem Untergeschoss), integrieren bestehende Tragwerke (im Bereich Festhalle), oder schließen baulich an den Bestand an (südlich und nördlich der Festhalle).

3. Innere Erschließung und Nutzungsverteilung

Erschließung
Der zum Festplatz orientierte Haupteingang dient sowohl als Zugang für die Veranstaltungsnutzung in den erdgeschossigen Räumen, als auch für die Vereinsnutzungen im Obergeschoss, so dass sich das Gebäude als eine Adresse für alle Nutzer präsentiert. Zusätzlich ist zur Burgstraße hin ein Nebeneingang ausgebildet, der als Bühnenzugang im Veranstaltungsfall genutzt werden kann, aber bei Bedarf auch einen vom Foyer getrennten Zugang zu den Vereinsräumen ermöglicht, ohne eine gleichzeitige Nutzung im Erdgeschoss zu beeinträchtigen.

Foyer
Der Haupteingang führt unmittelbar in das großzügige Foyer, das den Festsaal und den Multifunktionssaal erschließt. Von hier erfolgt zudem gut auffindbar der Zugang zu den Vereinsräumen im Obergeschoss. Die Garderobe sowie die Küche sind durch eine Ausgabetheke direkt an das Foyer angeschlossen, lassen sich aber in der Alltagsnutzung mittels Falt-Trennwänden verschließen.

Festsaal
Der Festsaal bleibt in seiner Kubatur bestehen, die Tragkonstruktion (Bodenplatte und Stützen / Träger) bleibt erhalten. Er erhält eine neue Hülle (Fassade und Dach) und wird vollständig kernsaniert. Er soll als Einfeldhalle eingeschränkt für Sportnutzungen dienen, sowie als Versammlungsstätte Veranstaltungen bis zu 750 Personen ermöglichen.
Die kulturelle Nutzung steht bei der Ausgestaltung der Halle im Fokus. Für kleinere Veranstaltungen ist ein Trennvorhang vorgesehen, zur rein optischen Teilung des Saals und ohne akustische Anforderungen. Bei Reihenbestuhlung beträgt die Kapazität ca. 650 Plätze, bei Bankettbestuhlung 480 (80 Tische für 6 Personen).
Die Sportnutzung beschränkt sich auf ausgewählte Sportarten. Ballsport wird grundsätzlich ausgeschlossen, Prallwände sind nicht erforderlich.

Bühne
Der bestehende Bühnenraum bleibt als Teil des Festsaals erhalten und wird ebenfalls vollständig neu ausgebaut und ausgestattet. Die zugehörigen Nebenräume werden neu organisiert und an den Nebeneingang mit Anliefermöglichkeit angeschlossen. Eine Öffnung in der Außenwand direkt auf Bühnenniveau wird ergänzt und ermöglicht die direkte Anlieferung größerer Elemente.
Der Umgang um die Bühne ist mit entsprechender Anordnung von Bühnenvorhängen oder Kulissen gegeben. Saal und Bühne werden mit einer modernen Veranstaltungs- und Bühnentechnik ausgestattet.

Multifunktionssaal
Der Multifunktionssaal bildet den zweiten Baustein der Versammlungsstätte im Erdgeschoss. Er ist sowohl direkt an das Foyer angeschlossen als auch über das Nebenfoyer mit dem Festsaal verknüpft.
Hier finden kleinere kulturelle Veranstaltungen bis 200 Personen bei Reihenbestuhlung, sowie für Sportkurse der Vereine oder Volkshochschule statt. Die Sportnutzung erfolgt eingeschränkt mit Übungen am Platz und auf zusätzlichen Matten. Für die gleichzeitige Nutzung durch zwei Kleingruppen erfolgt eine mittige Teilung des Saals durch eine Mobiltrennwand.

Küche
Für die Bewirtung bei Veranstaltungen ist eine Küche mit zugehörigen Nebenräumen vorgesehen. Die Nutzung ist auf Catering sowie die Zubereitung einfacher Speisen ausgelegt. Über eine Theke zum Foyer erfolgt die Ausgabe von Getränken oder kalter Speisen. Der Ausgabebereich ist mittels einer Durchreiche unmittelbar mit der Küche verknüpft. Die Andienung der Küche kann über einen eigenen Zugang direkt von außen erfolgen.
In Küchennähe ist ein von außen zugänglicher Müllraum angeordnet.

Sanitäranlagen
Die WC-Anlagen sind auf die von der Bauherrschaft definierte Besucheranzahl von insgesamt maximal 900 Personen im Gebäude ausgelegt. Dabei können die WCs im Erdgeschoss den Bedarf für 750 Personen decken, die WC-Anlage im Obergeschoss ergänzt diese für weitere 150 Personen.
Zusätzlich ist ein separates Personal-WC für das Küchenpersonal vorgesehen. Die Sammel- und Einzelumkleiden erhalten jeweils ein eigenes WC.

Umkleiden
Die Sammelumkleiden sind geschlechtergetrennt und bieten Platz für 24 Personen. Neben einem WC verfügt jede Umkleide über zwei Duschplätze. Die Nutzung soll gleichzeitig von Gruppen im Fest- und Multifunktionssaal erfolgen.
Zusätzlich zu den Sportlerumkleiden sind zwei Einzelumkleiden für Künstler in Bühnennähe vorgesehen. Eine dieser Umkleiden ist für die barrierefreie Nutzung ausgelegt und kann im Sportbetrieb mitgenutzt werden.

Vereinsräume
Das neu hinzukommende Obergeschoss bietet drei Vereinsräume unterschiedlicher Größe. Um eine gegenseitige Störung möglichst gering zu halten, sind zwischen den Räumen Lagerzonen als Puffer angeordnet.
Die gemeinsame Teeküche ist als Treffpunkt zentral am Treppenaufgang angeordnet und öffnet sich zur anschließenden Verkehrszone. Weitere Lagerflächen für die Vereine und die Sanitäranlagen schließen sich entlang dem zentralen Flur an.
Unabhängig vom Erdgeschoss sind die Fluchtwege aus dem Obergeschoss über die interne Treppe und den Nebeneingang im Erdgeschoss sowie über eine zusätzliche außenliegende Fluchttreppe gegeben, die über die Dachfläche unmittelbar vor den Vereinsräumen erreicht werden kann.

Untergeschoss
Im bestehenden Untergeschoss sind die hauptsächlich Technikräume untergebracht. Außerdem nimmt es weitere Lagerflächen für den Hausmeister und die Küche auf.
Man erreicht das Untergeschoss über den Aufzug oder die neu zu errichtende Treppe neben den Besucher-WCs. Für die Einbringung oder den Austausch von Technikkomponenten wird der bestehende Lichtschacht an der Süd-West-Ecke erhalten.

Aufzug
Für die barrierefreie Erschließung des Obergeschosses, sowie der Lagerflächen im Untergeschoss, ist ein Aufzug vorgesehen. Dieser ist für die Aufnahme einer Krankenliege ausgelegt und verfügt über ein Kabinenmaß von 1,10m x 2,10m.

4. Tragkonstruktion

Der Festsaal wird bis auf das Haupttragwerk aus Stützen und Träger zurück gebaut. Die Stirnseiten der Hallenraums mit Bühne bleiben mit ihren Ausfachungen aus in Mauerwerk ebenfalls erhalten, mit Anpassungen und Ergänzungen in Mauerwerk. Die Längsseiten des Hallenraums erhalten im oberen Bereich neue Ausfachungen in Holzrahmenbauweise. Eine neue Dachkonstruktion aus aufgeständertem Holztragwerk und Trapezblecheindeckung bildet den oberen Abschluss.

Außerhalb des Festsaals wird das gesamte Erdgeschoss als Massivbau in Stahlbeton-Konstruktion ausgeführt, davon einige definierte Wände in Sichtbetonqualität SB 3. Neue Bodenplatten aus Stahlbeton in nicht unterkellerten Bereichen ergänzen vorhandene Bodenplatten bzw. die Geschossdecke über UG. Die Decken bzw. Dachscheiben über EG werden größtenteils als Flachdecken aus Stahlbeton ausgeführt. Als Ausnahme davon erhält der südliche Multifunktionssaal eine weitgespannte Deckenkonstruktion aus Halbfertigteilen mit Aufbeton (Pi-Decke).

Das Obergeschoss wird als leichter Holzbau erstellt, mit tragenden Holzständerwänden und einer Brettsperrholzdecke als Dach. Die Trennwand zum Festsaal  muss dabei aus Brandschutzgründen mit Pfeilern und einem oberen Träger in Stahlbeton ausgeführt werden, für eine spätere Ausfachung mit Brandschutzanforderungen in Trockenbau. Die östliche Abschlusswand des internen Treppenhauses wird in Stahlbeton umgesetzt.

Die Konstruktion des Untergeschosses stammt aus den 1950er Jahren (unter der Festhalle) bzw. aus den 1970er Jahren (restlicher Bereich) und bleibt erhalten. Die Tragkonstruktion besteht aus Stahlbeton, mit einer Bodenplatte und einem Sockelbereich aus bauzeitlichem "Sperrbeton". Zur Aufnahme neuer Lasten aus den neuen Gebäudeteilen des EG und des OG sind zusätzliche Maßnahmen im vorhandenen UG, z.B. neue Stützen mit eigenen Fundamenten, Wandscheiben und Unterzüge. Die Weiterführung des neuen Aufzugsschachtes in das Untergeschoss erfolgt in WU-Beton. Bestehende Öffnungen in den Außenwänden werden in Stahlbeton verschlossen.

5. Fassaden

Die Erdgeschossfassaden werden in Anlehnung an das frühere Erscheinungsbild mit neuer Ziegelfassade und umlaufendem Attikaband aus Stahlbeton-Fertigteilen ausgeführt. Auf der Nordseite wird eine Arkade als Vorzone ausgebildet. Hier erhält der Festsaal und der Haupteingang eine großzügige Verglasung mit zahlreichen Ausgangstüren. Auch der Nebeneingang auf der Ostseite wird als eingezogener Bereich mit großflächiger Verglasung ausgeführt. Darüber hinaus sind im Erdgeschoss vor allem für den südlichen Multifunktionssaal und die westlichen Nebenräume regelmäßige Verglasungselemente angeordnet.

Das Obergeschoss erhält umlaufend eine hinterlüftete Holzfassade. Damit wird der obere Teil der Bestandshalle und der neu errichtete Trakt mit den Vereinsräumen optisch zu einer Einheit zusammengefasst.  Im Obergeschoss sind nur auf der Südseite Verglasungselemente angeordnet, teilweise als Türen zum Flüchten über Dach.

6. Dächer

Die Dachflächen über EG erhalten ein Retentionsdach mit extensiver Begrünung. Die Dachentwässerung erfolgt innenliegend, die Notentwässerung über Speier nach außen. Der Bereich vor der Südfassade OG erhält einen Pflasterbelag als Fluchtweg.

Das Dach des neuen OG-Traktes für die Vereinsräume wird als Gründach mit extensiver Begrünung ausgeführt, das Dach der Festhalle aus statischen Gründen nur als Foliendach ohne weiteren Aufbau. Beide Dachflächen werden innenliegend entwässert (inkl. Notentwässerung) und mit aufgeständerten PV-Modulen ausgestattet.

7. Innenausbau

Im Erdgeschoss und Obergeschoss sind alle nichttragenden Innenwände und zahlreiche Abhangdecken in Trockenbau geplant. Die nichttragenden Wände des Untergeschosses werden gemauert.

Generell kommen schwimmende Estriche zur Ausführung, im Festsaal und im Multifunktionssaal ein elastischer Schwingboden. Der Standard-Bodenbelag des Hauses wird ein Kautschukbelag sein. Der Festsaal erhält einen Parkettboden und alle Feuchträume einen Fliesenbelag.

Besondere Bereiche im Innenausbau sind die zwei Säle des EG, der Foyerbereich des EG und die Vereinsräume im OG. Hier wird ein höherwertigerer Innenausbau mit erhöhten gestalterischen und akustischen Anforderungen umgesetzt.

8. Haustechnik

Die komplette Haustechnik inkl. Hauseinführungen wird neu errichtet. Dabei sind die  Haustechnikzentralen überwiegend im Untergeschoss untergebracht. Eine größere Lüftungsanlage findet sich auf einer Dachfläche im Obergeschoss, in Verlängerung der Vereinsräume nach Osten.

9. Brandschutz

Das Gebäude wird als Versammlungsstätte eingestuft und wird mit einer Brandmeldeanlage ausgestattet. Das umfangreiche Brandschutzkonzept mit seinen detaillierten Vorgaben ist von allen Gewerken zwingend zu beachten.

?
C. Baustelle

1. Lage und Umgebung

Das Baufeld liegt zentral im Ortskern der Gemeinde Sandhausen und wird begrenzt von der Kleegartenstraße im Westen, der Straße Am Festplatz im Süden, der Burgstraße im Osten sowie dem Park- und Festplatz im Norden.

im Westen, Süden und Osten des Baufelds grenzt kleinteilige Wohnbebauung an. Der Parkplatz bzw. Festplatz im Norden der Baustelle wird für die Baustellen-Einrichtungsfläche etwas verkleinert, bleibt aber in seiner Funktion für die Dauer des gesamten Bauvorhabens in Betrieb.

2. Erreichbarkeit und Andienbarkeit

Die Gemeinde Sandhausen liegt südlich von Heidelberg und ist überregional einfach erreichbar über die A5 im Westen und die A6 im Süden.

Vor Ort kann die Baustelle über die L598 (Umgehungsstraße zwischen Sandhausen und Leimen-St. Ilgen) und die Bahnhofstraße angefahren werden. Grundsätzlich erfolgt die Zufahrt von Osten über die Burgstraße. Sollte ein Wenden innerhalb der Baustelleneinrichtungsfläche nicht möglich sein, ist eine Ausfahrt nach Westen über den Parkplatz in Richtung Kleegartenstraße möglich.

Die östlich an das Baufeld angrenzenden Straßen bis zur Bahnhofstraße (Burgstraße, Beethovenstraße, Baumgartenstraße) sind alle in ihrer Breite begrenzt. Die Fahrzeuggrößen sind im Vorfeld hierauf abzustimmen. Eine alternative Zufahrt aus Westen auf das Baufeld ist im Einzelfall mit der örtlichen Bauüberwachung abzustimmen.

3. Baustelleneinrichtung

Die Baustelle ist umlaufend durch einen von der Gemeinde Sandhausen gestellten Bauzaun gesichert, vgl. Baustelleneinrichtungsplan. Die Hauptfläche der Baustelleneinrichtung mit Containern, Kran-Standort, Anlieferung und Lagerflächen ist nördlich der Baustelle verortet, in direkter Nachbarschaft des weiterhin genutzten Parkplatzes. Hier finden sich zwei Toranlagen im Bauzaun für die Zu- und Ausfahrt aus der Baustelle.

Im Westen und Osten der Baustelle entlang der Kleegartenstraße bzw. der Burgstraße dient der Bauzaun vor allem der Abgrenzung der Baustelle vom öffentlichen Raum. Hier sind keinerlei Lagerflächen möglich.

Im Süden entlang der Straße Am Festplatz entsteht eine untergeordnete Nebenfläche der Baustelleneinrichtung, die nur sehr eingeschränkt und nach Abstimmung mit der örtlichen Bauüberwachung genutzt werden kann. Hier ist eine dritte Toranlage als Zugang angeordnet. Der Transport von Material von der Hautfläche der Baustelle im Norden zu dieser südlichen Nebenfläche ist nur über den öffentlichen Straßenraum oder mittels Kran möglich, eine direkte Verbindung innerhalb des Baufeldes ist nicht gegeben.

?
4. Bestandsbäume

Auf dem Baufeld befinden sich zahlreiche Bestandsbäume, die zwingend über die gesamte Bauzeit zu schützen sind. Zu Beginn der Rohbauabreiten werden fachgerechte Schutzmaßnahmen der Baumstandorte umgesetzt, die von allen Nachfolgegewerken berücksichtigt werden müssen. Ein Rückbau der Schutzmaßnahmen und Schutzzäune sowie jegliche Belastung der Wurzelbereiche ist zu jeder Zeit untersagt.

Einige Baumstandorte können aus logistischen Gründen nicht umzäunt werden, deren Wurzelbereiche dürfen aber trotzdem nicht belastet werden. Die entsprechenden Bäume sind im Baustellen-Einrichtungsplan klar definiert. Die Vorgaben zum Baumschutz sind zwingend auch ohne Einzäunung einzuhalten.

5. Container- und Lagerflächen

Auf der nördlichen Hauptfläche der eingezäunten Baustelleneinrichtungsfläche wurden im Zuge der Abbruchmaßnahmen durch die Gemeinde Sandhausen mehrere Container als allgemeine Infrastruktur aufgestellt: ein Bürocontainer für den AG und die örtliche Bauüberwachung, ein Doppelcontainer für einen größeren Besprechungsraum, sowie zwei Sanitärcontainer. Diese Container stehen über den Großteil der Bauzeit zur Verfügung, bis zur Ausführung der Freianlagen gegen Ende der Gesamtmaßnahme.

Die Sanitärcontainer dienen allen Personen auf der Baustelle, inkl. den Mitarbeitenden den AN. Das Baubüro und der Besprechungsraum dienen NICHT dem Aufenthalt von Mitarbeitenden des AN. Hierfür hat der AN ggf. eigene Mannschaftswagen bzw. Container vorzuhalten. Das Errichten und Vorhalten von Aufenthalts- und Lagerräumen sind Sache des AN, ohne zusätzliche Vergütung durch den AG. Wohnmöglichkeiten auf der Baustelle sind grundsätzlich nicht zugelassen.

Darüber hinaus sind auf der nördlichen Hauptfläche der Standort des Krans, Lagerflächen und Aufstellungsflächen für Materialcontainer der ausführenden Firmen vorgesehen. Der nördlichste Bereich zwischen den zwei Toren bleibt grundsätzlich für die Anlieferung frei. Die genaue Organisation der Baustellen-Logistik erfolgt vor Ort in Abstimmung zwischen den ausführenden Firmen und der örtlichen Bauüberwachung. Änderungen der grundsätzlichen Flächenzuweisungen werden ausschließlich durch die örtliche Bauüberwachung veranlasst.

Die Lagerflächen vor Ort sind aufgrund der innerörtlichen Lage begrenzt. Das Material der Firmen soll "just in time" angeliefert werden, maximal eine Woche im Voraus. Größere Lieferungen sind mit der örtlichen Bauüberwachung im Voraus abzustimmen. Es besteht kein Anspruch auf eine durchgehend gleich große Lagerfläche.

Sofern mehrere Auftragnehmer gleichzeitig mit der Ausführung von Leistungen beschäftigt sind, ist von jedem darauf zu achten, dass die anderen nicht behindert sind.

6. Krannutzung und weitere Hebezeuge

Für das Abladen, Lagern und den Transport von jeglichem Material werden vom Auftraggeber weder Geräte noch Arbeitskräfte zur Verfügung gestellt. Die Inanspruchnahme von Hebezeugen oder Personal anderer Auftragnehmer ist direkt zwischen den betroffenen Firmen zu vereinbaren und zu vergüten.

7. Strom / Wasser / Abwasser

Die Bereitstellung von Übergabepunkten zur Strom- und Wasserversorgung erfolgt innerhalb der nördlichen Baustellen-Einrichtungsfläche auf Kosten des AG, vgl. Baustellen-Einrichtungsplan. Der Baustelleneinrichtungsplan wird bei Bedarf aktualisiert (z.B. bei bauseitigen Vorhaltungen von Elektro-Unterverteilungen im Gebäude).

Die Kosten für Baustrom und Bauwasser trägt der AG. Das Heranführen von Strom und Wasser an die für den AN erforderlichen Stellen ist Sache des AN und wird nicht gesondert vergütet.

Für das Einleiten von Schmutzwasser ist auf dem Baufeld ein Schacht vorhanden. Die Einleitung von Schmutzwasser inkl. der notwendigen Leitungsführung ist im Vorfeld mit der örtlichen Bauüberwachung abzustimmen. Die erforderlichen Maßnahmen sind Sache des AN und werden nicht gesondert vergütet.

8. Baugrund

Auf die Ausführungen und Vorgaben der geologischen Untersuchungen wird ausdrücklich hingewiesen. Siehe hierzu Bericht der RT Consult GmbH vom 18. November 2024

9. Kampfmittel

Zur Luftbildauswertung liegt ein Bericht der Uxo Pro Consult GmbH vom 28.10.2024 vor.
Demzufolge hat die Luftbildauswertung keine Anhaltspunkte für die Kontamination des Erkundungsgebiets mit Kampfmitteln ergeben. Nach derzeitigem Kenntnisstand sind keine weiteren Maßnahmen erforderlich.

Bei unerwartetem Auftreten von Kampfmitteln ist unverzüglich der Kampfmittel-beseitigungsdienst sowie die örtliche Bauüberwachung zu informieren.

10. Rauchverbot / Raucherzonen

Innerhalb des direkten Baufeldes ist das Rauchen untersagt. Der Auftragnehmer ist für die Verhängung eines Rauchverbotes gegenüber seinen Mitarbeitern und Subunternehmern verantwortlich.

Für Raucher sind innerhalb der Baustelleneinrichtung Raucherzonen einzurichten und deutlich zu kennzeichnen.

?
D.  Lean Site Management (LSM)

Es ist geplant im Projekt Sport- und Kulturzentrum Sandhausen das Lean Site Management (LSM) als Steuerungswerkzeug für die Ablaufplanung und Logistik in der Ausführungsphase einzusetzen. Im Mittelpunkt steht hierbei der optimale Gesamtprozess für alle Beteiligten mit möglichst großer Wertschöpfung in Hinblick auf das zu erstellende Gebäude. Zur erfolgreichen Einführung des Systems ist die aktive Mitarbeit aller beteiligten Unternehmen notwendig. Das System besteht aus folgenden Elementen:

1. Gesamtprozessanalyse - Gesamtverständnis

Die Gesamtprozessanalyse analysiert und optimiert gemeinsam den Gesamtprozess vom Fertigstellungstermin rückwärts zum Baubeginn. Im Mittelpunkt steht dabei die gemeinsame (alle Beteiligten) Erarbeitung/Hinterfragung der Gesamtprozesse vor Beginn.

2. Prozessplanung - als Vorschau

Die Prozessplanung (4-Monats-Vorschau aller Aktivitäten auf der Baustelle), als Steuerungs- und Kommunikationsmedium zwischen Baustelle und Planung, wird auf Basis der Gesamtprozessplanung und des Terminplans monatlich mit den Beteiligten der Baustelle und
der Planung erstellt. Der Fokus liegt hierbei auf der pro-aktiven Erkennung von Hindernissen und der Lösung der Probleme. Die Prozessplanung ist der erste Schritt zu einer stabilen und belastbaren Ablaufplanung.

In diesem monatlichen Abstimmungstermin stimmen alle relevanten Projektbeteiligten (Terminplaner, Bauleitung, Firmen-Projektleiter, GU-Vertreter, Bauherren-Vertreter etc.) und ausführende Firmen die Aktivitäten der nächsten 4 Monate zusammen ab. Hauptfokus hierbei ist das Erkennen und Beseitigen von Hindernissen und die Festlegung eines gemeinsamen Bauablaufes.

3. Ablaufplanung - im Detail

In der aus der Prozessplanung abgeleiteten detaillierten Ablaufplanung (4-Wochen-Vorschau aller Aktivitäten und der Logistik auf der Baustelle als transparentes und visuelles Planungswerkzeug) wird die Baustelle durch einen tagesaktuellen "Produktionsplan" gesteuert. Die Planung wird wöchentlich erstellt und täglich angepasst. In der wöchentlichen Überarbeitung der Ablaufplanung werden alle erkennbaren Hindernisse in den nächsten 4 Wochen erfasst und ein detaillierter Ablauf in kleinräumigen Einheiten der Baustelle ausgetaktet. Täglich wird die Planung an die tatsächlichen Gegebenheiten (Termineinhaltung und Qualität) angepasst und die Austaktung überarbeitet. Zur ständigen Kontrolle der Wirksamkeit werden im System Kennzahlen (Qualität und Termintreue) für die einzelnen Unternehmen erfasst und ausgehängt.

Der Prozess auf der Baustelle wird damit stabil und verlässlich, so dass die Logistik und Engpassressourcen bedarfsgerecht darauf abgestimmt werden können. Für die beteiligten Unternehmen steigt die Effizienz der Abwicklung durch die belastbare Planung auf der Baustelle.

In einem wöchentlichen Abstimmungstermin (i.d.R. im Zuge der Baubesprechung) werden gemeinsam zwischen der Bauüberwachung und den ausführenden Unternehmen die Aktivitäten bis auf Tages- und Bereichsbasis zusammen auf der Planungstafel für die nächsten 4 Wochen gesteckt. Dieser Termin muss durch die ausführenden Unternehmen vorbereitet werden, um die geplanten Aktivitäten gemeinsam planen und abbilden zu können und entspricht der Arbeitsvorbereitung der Unternehmen. Eine Vorbereitung und Teilnahme der Obermonteure/Poliere der Firmen als auch der Bauleitung ist zwingend erforderlich. Der Aufwand für diesen Abstimmungstermin bewegt sich im Rahmen einer normalen Baubesprechung.

In einem täglichen kurzen Abstimmungstermin werden morgens die Aktivitäten des letzten Tages und des aktuellen Tages durchgesprochen und eventuelle Anpassungen an der Planung vorgenommen. Die offenen Punkte werden besprochen. Teilnehmer am täglichen Abstimmungstermin sind die Bauleitung und die ausführenden Unternehmen. Der Aufwand entspricht üblichen Abstimmungen auf der Baustelle und sollte 15-30 Minuten nicht überschreiten.

Der AN verpflichtet sich, die hierfür erforderlichen täglichen Abstimmungen mit der zuständigen Bauüberwachung vorzunehmen sowie die hierfür als Grundlage der Abstimmungen erforderlichen vorausschauenden bereichsbezogenen Ablaufplanungen (täglich, wöchentlich, monatlich) rechtzeitig vorab auf Anforderung zu übergeben.

*Hinweis: Normen und Richtlinien*
Normen und Richtlinien
Für die Planung und Ausführung der blitzschutztechnischen und elektrotechnischen  Anlage sind folgende Normen, Beiblätter und Richtlinien in der jeweiligen gültigen Fassung zu beachten. Dies schließt auch die Beachtung von normativen Anmerkungen und informativen Anhängen ein.

Blitzschutz
Bauordnungen der Länder (Landesbauordnungen) letzte Ausgabe

DIN 18384, 2012-09
VOB Vergabe- und Vertragsordnung für Bauleistungen Teil C: Allgemeine Technische Vertragsbedingungen für Bauleistungen (ATV) Blitzschutzanlagen

DIN EN 62305-1, VDE 0185-305-1, 2011-10
Allgemeine Grundsätze mit Berichtigung 1  (2012-03)

DIN EN 62305-2, VDE 0185-305-2, 2013-02
Risiko-Management

Beiblatt 1 zu DIN EN 62305-2, 2013-02
Blitzgefährdung in Deutschland

Beiblatt 2 zu DIN EN 62305-2, 2013-02
Berechnungshilfe zur Abschätzung des Schadensrisikos für bauliche Anlagen

Beiblatt 3 zu DIN EN 62305-2
Zusätzliche Informationen zur Anwendung, 2013-12

DIN EN 62305-3, VDE 0185-305-3, 2011-10
Schutz von baulichen Anlagen und Personen

Beiblatt 1 zu DIN EN 62305-3, 2012-10
Zusätzliche Informationen zur Anwendung

Beiblatt 2 zu DIN EN 62305-3, 2012-10
Zusätzliche Informationen für besondere bauliche Anlagen Beiblatt 3 zu DIN EN 62305-3, 2012-10
Zusätzliche Informationen für die Prüfung und Wartung von Blitzschutzsystemen

Beiblatt 4 zu DIN EN 62305-3, 2008-01
Verwendung von Metalldächern in Blitzschutzsystemen

Beiblatt 5 zu DIN EN 62305-3, 2014-02
Blitz- u. Überspannungsschutz für PV-Stromversorgungssysteme

DIN EN 62305-4, VDE 0185-305-4, 2011-10
Elektrische und elektronische Systeme in baulichen Anlagen

Beiblatt 1 zu DIN EN 62305-4, 2012-10
Verteilung des Blitzstromes

DIN EN 62561-1, VDE 0185-561-1, 2013-02
Anforderungen an Verbindungsbauteile

DIN EN 62561-2, VDE 0185-561-2, 2013-02
Anforderungen an Leitungen und Erder

DIN EN 62561-3, VDE 0185-561-3, 2013-02
Anforderungen an Trennfunkenstrecken

DIN EN 62561-4, VDE 0185-561-4, 2012-01
Anforderungen an Leitungshalter

DIN EN 62561-5, VDE 0185-561-5, 2012-01
Anforderungen an Revisionskästen und Erderdurchführungen

DIN EN 62561-6, VDE 0185-561-6, 2012-03
Anforderungen an Blitzzählern

DIN EN 62561-7, VDE 0185-561-7, 2012-08
Anforderungen an Mittel zur Verbesserung der Erdung

DIN V VDE V 0185-600, 2008-01
Prüfung der Eignung von beschichteten Metalldächern als natürlicher Bestandteil des Blitzschutzsystems

Erdungsanlagen
DIN 18014, 2014-03
Fundamenterder

DIN VDE 0151, 1986-06
Werkstoffe und Mindestmaße von Erdern bezüglich der Korrosion

DIN EN 50162, DIN VDE 0150, 2005-05
Schutz gegen Korrosion durch Streuströme aus Gleichstromanlagen

DIN  EN 61936-1, VDE 0101-1, 2014-12
Starkstromanlagen mit Nennwechselspannungen über 1 kV

DIN  EN 50522, VDE 0101-2, 2011-11
Erdung von Starkstromanlagen mit Nennwechselspannungen über 1 kV

DIN VDE 0141, 2000-01
Erdungen für spezielle Starkstromanlagen mit Nennspannungen über 1 kV

Energietechnik
Blitz- und Überspannungsschutz, Funktionserdung, Schutzpotentialausgleich

DIN VDE 0100-100, 2009-06
Allgemeine Grundsätze, Bestimmungen allgemeiner Merkmale, Begriffe

DIN VDE 0100-410, 2007-06
Schutz gegen elektrischen Schlag

DIN VDE 0100-443, 2007-06
Schutz bei Überspannungen infolge atmosphärischer Einflüsse oder von Schaltvorgängen

DIN VDE 0100-444, 2010-10
Schutz bei Störspannungen und elektromagnetischer Störgrößen

DIN VDE 0100-534, 2009-02
Überspannungs-Schutzeinrichtungen (ÜSE)

DIN VDE 0100-540, 2012-06
Erdungsanlagen und Schutzleiterr

DIN VDE 0100-712, 2006-06
Solar-Photovoltaik - (PV) - Stromversorgungssysteme

DIN CLC/TS 50539-12, VDE V 0675-39-12
2014-09  Überspannungsschutzgeräte für den Einsatz in Photovoltaik-Installationen

DIN EN 60664-1, VDE 0110-1, 2008-01
Isolationskoordination für elektrische Betriebsmittel in Niederspannungsanlagen Grundsätze, Anforderungen und Prüfungen

Beiblatt 1 zu DIN EN 60664-1, 2012-06
Bemessungsbeispiele und Isolationsprüfungen

DIN EN 60079-14, VDE 0165-1, 2014-10
Explosionsfähige Bereiche Projektierung, Auswahl und Errichtung elektrischer Anlagen

DIN EN 60079-17, VDE 0165-10-1, 2014-10
Explosionsgefährdete Bereiche Prüfung und Instandhaltung elektrischer Anlagen

DIN EN 60079-0, VDE 0170-1, 2014-06
Explosionsgefährdete Bereiche Betriebsmittel - Allgemeine Anforderungen

Beiblatt 1 zu DIN EN 60079-0, 2014-06
Explosionsgefährdete Bereiche Betriebsmittel - Allgemeine Anforderungen

VDN Richtlinie, 2004-08
Überspannungs-Schutzeinrichtungen Typ 1 (Einsatz in Hauptstromversorgungssystemen)

Informationstechnik
Blitz- und Überspannungsschutz, Funktionspotentialausgleich

DIN VDE 0800-1, 1989-05
Fernmeldetechnik Allgemeine Begriffe, Anforderungen und Prüfungen für die Sicherheit der Anlagen und Geräte

DIN V VDE V 0800-2, 2011-06
Informationstechnik Potentialausgleich und Erdung (Zusatzfestlegungen)

DIN VDE 0800-10, 1991-03
Fernmeldetechnik Übergangsfestlegungen für Errichtung und Betrieb der Anlagen

DIN EN 50310, DIN VDE 0800-2-310, 2011-05
Anwendung von Maßnahmen für Erdung und Potentialausgleich in Gebäuden mit Einrichtungen der Informationstechnik

DIN EN 50174-2, VDE 0800-174-2, 2011-09
Informationstechnik Installationsplanung und -praktiken in Gebäuden (neue Norm in Vorbereitung, evtl 2015-02)

DIN VDE 0845 Beiblatt 1  2010-11
Überspannungsschutz von Einrichtungen der Informationstechnik (IT-Anlagen)

DIN EN 61663-1, VDE 0845 Teil 4-1, 2000-07
Blitzschutz Telekommunikationsleitungen Lichtwellenleiteranlagen

DIN EN 61663-2, VDE 0845 Teil 4-2, 2002-07
Blitzschutz Telekommunikationsleitungen Leitungen mit metallischen Leitern

DIN CLC/TS 61643-22 (VDE V 0845-3-2), 2007-09
Überspannungsschutzgeräte für den Einsatz in Telekommunikations- und signalverarbeitenden Netzwerken Auswahl- und Anwendungsprinzipien

DIN EN 60728-11, VDE 0855-1, 2011-06
Kabelnetze für Fernsehsignale, Tonsignale und interaktive Dienste
Sicherheitsanforderungen

DIN VDE 0855-300, 2008-08
Funksende-/empfangssysteme für Senderausgangsleistungen bis 1 kW Sicherheitsanforderungen

Besondere Anforderungen an Bauteilen des Blitz- u. Überspannungsschutzes

Blitzschutz
Verbindungen in Blitzschutzsystemen sind nur mit Klemmen gestattet, welche je nach Belastung am Einsatzort über die "H" bzw. "N" Prüfung nach DIN EN 62561-1 (VDE 0185-561-1) verfügen.

Überspannungsschutz
Die energetische Koordination der Überspannungsschutzgeräte im energie- und informationstechnischen Netz muss nach DIN VDE 0100-534  und DIN EN 62305-4  sichergestellt werden. Dies wird durch den Einsatz von Überspannungsschutzgeräten einer koordinierten Herstellerproduktfamilie erfüllt.

Werden Überspannungsschutzgeräte verschiedener Hersteller verwendet, muss die energetische Koordination durch Prüfung oder Berechnung nachgewiesen werden.

3. Abnahme

Nach Fertigstellung aller Arbeiten sind die Anlagen einer fachtechnischen Prüfung zu unterziehen. Diese darf nur durch eine Fachkraft, bzw. durch einen Sachverständigen (sofern anlagenspezifisch erforderlich) vorgenommen werden.

In diesem Fall hat der Auftragnehmer den, vom Auftraggeber benannten Sachverständigen mit der Abnahme zu beauftragen.

Erforderliche Prüfungen:
Blitzschutzsysteme nach DIN EN 62305-3 u. DIN V VDE V 0185-600 (sofern anwendbar)
Niederspannungsanlagen nach DIN VDE 0100-600

In den Zeitintervallen nach gültiger Blitzschutznorm, DGUV Vorschrift 3 (früher BGV A3) bzw. Betriebssicherheitsverordnung bei Ex-Anlagen.

Der Bauherr bzw. dessen Vertreter und die Fachbauleitung ist rechtzeitig vor der Prüfung zu verständigen.

*Hinweis: Hinweis externer Blitzschutz-Erdungsanlage*
Hinweis
Alle nachfolgend aufgeführten Positionen
betreffen den äußeren Blitzschutz inkl. Ringerder und Funktionspotentialausgleichsleiter.
Aufgrund der Anbindung an die in Beton geführten Ableitungen sind hier mehrfache An-bzw. Abfahrten zu der Baustelle mit in die EP´s einzurechnen.

*Hinweis: Vorbemerkungen Ringerder/ Funktionspotentialausgleichsleiter*
In den nachfolgenden Postionen sind die Massen zur Herstellung des Ringerders und des Funktionspotentialausgleichsleiter aufgeführt.

**1 Ringerder nach DIN 18014/ EN 62305-3, Masche 10x10m**
Runddrähte nach DIN EN 50164-2 (VDE 0185 Teil 202), für den Einsatz bei Blitzschutzanlagen als Ringerder
Ø Leiter: 10 mm
Querschnitt: 78 mm²
Werkstoff: V4A
Normenbezug: DIN EN 50164-2

liefern und erdfühlig verlegen inkl. der erforderlichen Klemmarbeiten und dem erforderlichen Zubehör
Menge: 950,000 m

**2 Funktionspotentialausgleichsleiter 10mm, St/Zn, Masche 20x20m**
Runddrähte nach DIN EN 50164-2 (VDE 0185 Teil 202), für den Einsatz als Potentialausgleichsleiter
Ø Leiter: 10 mm
Querschnitt: 78 mm²
Werkstoff: St/Zn
Normenbezug: DIN EN 50164-2

Liefern und verlegen im Betonfundament (Streifenfundament) und Bodenplatte, gemäß Baufortschritt, kompl. mit allen Anschlussarbeiten wie das Anschließen der Verbindungs-, Kreuzklemmen, Abstandshalter und allem erforderlichen Zubehör.
Menge: 360,000 m

**3 Tiefenerder 5000mm**
Tiefenerder Typ Z St/tZn Stablänge 5000mm Tiefenerder zum Errichten von Erdungsanlagen für Ableitungen, inkl. Einbringung und Anschluss, Mindestlänge sind je Erdungspunkt und nach Anforderung min. 5 m erdfühliger Bereich + 2,5- 3,5m Auffüllung, jeder Anschlusspunkt ist meßtechnisch zu erfassen. komplett inkl. Eintreiben und anschliessen der Tiefenerder an die Ableitungen und den Ringerder im umlaufenden Kiestreifen inkl. Klemmmaterial, Zubehörteilen und Berücksichtigung des zeitliche Aufwand. Typ Z, mit Dreifach-Rändelzapfen (besonders zugfeste Kupplungsart) Werkstoff: St/tZn Stablänge: 1500 mm Durchmesser Ø: 20 mm Kurzschlussstrom (AC 50Hz / DC): 7,9 kA Normenbezug: DIN EN 62561-2

Fabrikat: DEHN Typ: TE 20 5000 Z STTZN
inkl. Anschlussklemme als Verbindung zum Ringerder

oder gleichwertig. herstellen, einschl.
Lieferung und Montage
Menge: 12,000 St

**4 Verbindung Ringerder V4A mit Funktionspotentialausgleichsleiter**
Verbindung Ringerder V4A mit Funktions- potentialausgleichsleiter St/Zn mit Rundleiter in V4A
Anschluß mit geeigneten Klemmverbindungen, herstellen,

oder gleichwertig. herstellen, einschl.
Lieferung und Montage
Menge: 50,000 Stk

**5 Korrosionsschutz**
Korrosionsschutz
an den korrosionsgefährdeten Anschluß und Verbindungsteilen mit Korrosionsschutzbinde ausführen

oder gleichwertig. herstellen, einschl.
Lieferung und Montage
Menge: 50,000 Stk

**6 Verbindung Ringerder V4A an den Kreuzungen**
Verbindung Ringerder V4A an den Kreuzungen der Maschen  mit geeigneten Klemmverbindungen, herstellen, einschl.

oder gleichwertig. herstellen, einschl.
Lieferung und Montage
Menge: 40,000 Stk

**7 Verbindung Funktionpotentialausgleich an den Kreuzungen**
Verbindung Funktionpotentialausgleich an den Kreuzungen der Maschen  mit geeigneten Klemmverbindungen, herstellen, einschl.

oder gleichwertig. herstellen, einschl.
Lieferung und Montage
Menge: 30,000 Stk

**8 Verbindung Funktionpotentialausgleich alle 2m mit Bewehrung**
Verbindung Funktionpotentialausgleich alle 2m mit Bewehrung mit geeigneten Klemmverbindungen, herstellen, einschl.

oder gleichwertig. herstellen, einschl.
Lieferung und Montage
Menge: 180,000 Stk

**9 Verbindung V4A-Leiter mit Erdungsfestpunkt**
Verbindung V4A-Leiter mit Erdungsfestpunkt
an den Stützen. Die Verbindung ist von unten heranzuführen. Die senkrechte Verbindung beträgt 1,5m

oder gleichwertig. herstellen, einschl.
Lieferung und Montage
Menge: 30,000 Stk

**10 Schweißverbindung**
Schweißverbindung an Stahlkonstruktionen
einschl. erforderlicher Materialien
Es ist der Nachweiß der Befähigung zum schweißen der Armierungen vorzulegen.

oder gleichwertig. herstellen, einschl.
Lieferung und Montage
Menge: 30,000 Stk

**11 Dehnungsband für Fundamenterder**
Dehnungsband für Fundamenterder zum Durchführen vom Fundamenterder in ausgedehnten Fundamenten (mehrere Abschnitte) durch die Dehnungs- oder Trennfugen, ohne notwendiges Herausführen des Erders aus der Bodenplatte.
Werkstoff Band: NIRO
Abmessung Band: ca.700x30x(4x1) mm
Querschnitt: 120 mm²
Werkstoff Block: Styropor
Normenbezug: DIN EN 50164-2
Kurzschlussstrom (50 Hz): 6 kA

oder gleichwertig. herstellen, einschl.
Lieferung und Montage
Menge: 10,000 Stk

**12 Anschlüsse an Eisenteile des Gebäudes**
Anschlüsse an Eisenteile des Gebäudes
(Aufzugschienen, Rampenüberdachungen, Stahltore, Armierungen, Stahldachstühle usw.) einschl. dem erforderlichen Anschlußstück in schwerer Ausführung sowie den benötigten Bohrungen und Gewindebohrungen.

oder gleichwertig. herstellen, einschl.
Lieferung und Montage
Menge: 10,000 Stk

**13 Anschluss am Geländer**
Anschluss am Geländer des Gebäudes
mit passender Klemme, Ausführung in
V4A.

oder gleichwertig. herstellen, einschl.
Lieferung und Montage
Menge: 6,000 St

**14 Messen und Prüfen der Erdungsanlage**
Messen und Prüfen der Erdungsanlage nach EN 62305 (DIN VDE 0185-305 T1-4), DIN 18014, gemessene Werte auflisten einschl. Prüfbericht, Anlagenbeschreibung DIN 48 830, gemäß Vertragsbedingungen des Bauherrn
Menge: 1,000 Psch

**15 Foto-Dokumentation**
Foto-Dokumentation aller Maßnahmen, zur Erstellung der
Erdungsanlage und Potentialausgleiches, die im Rahmen des Rohbaues ausgeführt werden, unter Festhaltung der
Anschlußpunkte, Führung des Fundamenterders,
sowie Nachweis der korrekten Maschenverbindungen
(verschweißt/verschraubt); die Dokumentation ist stetig während der gesamten Rohbaumaßnahme baubegleitend
durchzuführen und mit Datum und Uhrzeit zu belegen.
Menge: 1,000 Psch

*Hinweis: Vorbemerkungen Blitzschutzmasche auf dem Dach*
In den nachfolgenden Postionen sind die
Massen zur Herstellung der Blitzschutzmasche inkl. der erforderlichen Fangstangen aufgeführt.

Für das Gebäude wurde die Blitzschutzklasse III definiert mit einer Masche 15m x 15m.

**16 Rundstahl, 8 mm, Alu für Masche auf dem Dach**
Runddraht nach DIN EN 50164-2 (VDE 0185 Teil 202), für
den Einsatz bei Blitzschutzanlagen als Fangeinrichtung mit der Maschenweite 15x15m, inkl. der erfoderlichen Dachleitungshalter für Flachdächer

Leiterdurchmesser: 8 mm
Leiterquerschnitt: 50 mm²
Leiterwerkstoff: Aluminium

oder gleichwertig. herstellen, einschl.
Lieferung und Montage
Menge: 490,000 m

**17 Rundstahl, 8 mm, Alu zur Ableitung an Fassade**
Runddraht alu-Draht mit Kunststoffmantel 8 mm / 50mm² AlMgSi weich
Runddraht mit Kunststoff-Mantel
nach DIN EN 62561-2 (VDE 0185 Teil 202), für
den Einsatz bei Blitzschutzanlagen als Ableitung.
Durchmesser Ø Leiter: 8 mm
Querschnitt: 50 mm²
Werkstoff: AlMgSi
Eigenschaften: weich
Normenbezug: in Anlehnung an DIN EN 62561-2
Durchmesser Ø Außen: 11 mm
RAL Farbton: Lichgtrau - 7035
Typ: RD 8 ALMGSI WE KM R100M
Art.-Nr.: 840118

oder gleichwertig. herstellen, einschl.
Lieferung und Montage
Menge: 580,000 m

**18 Verbindung Blitzschutzmasche an Kreuzungen**
Verbindung Blitzschutzmasche an den Kreuzungen der Maschen  mit geeigneten Klemmverbindungen, herstellen, einschl. Lieferung und Montage
Menge: 50,000 Stk

**19 Leitungshalter Typ FB (lose) für Flachdach**
Leitungshalter Typ FB (lose) für Flachdach
Dachleitungshalter, für Flachdächer zur Befestigung von
Rundleitern auf Flachdächern
mit 1-facher Leitungshalterung Typ FB
aus frostbeständigem Beton und
wetterbeständigem Kunststoff, UV-stabilisiert
Kunststoff- und Betonteil getrennt recycelbar
Leitungsführung: lose
Werkstoff Leitungshalter: Kunststoff
Leitungshalter Aufnahme Rd: 8 mm
Gewicht: 1 kg
Stein: Beton (C35/45)

Typ: DLH FB 8 LO 100X100X70
Art.-Nr.: 253015

oder gleichwertig. herstellen, einschl.
Lieferung und Montage
Menge: 1400,000 St

**20 Dehnungsstück Ausführung rund**
Dehnungsstück Ausführung rund
Dehnungsstücke
zum temperaturbedingten Längenausgleich
für längeren Leitungen
bei Haltern mit loser Leitungsführung
Werkstoff: Al
Abmessung: Ø8 mm
Länge: ca. 395 mm
Normenbezug: DIN EN 62561-2

oder gleichwertig. herstellen, einschl.
Lieferung und Montage
Menge: 20,000 Stk

**21 Überbrückungslaschen**
Überbrückungslaschen

oder gleichwertig. herstellen, einschl.
Lieferung und Montage
Menge: 45,000 St

**22 Dehnungsausgleichbügel für Attika**
Dehnungsausgleichbügel für Attika

oder gleichwertig. herstellen, einschl.
Lieferung und Montage
Menge: 45,000 St

**23 Anbindung UK_ PV Anlage**
Anbindung Unterkonstruktion PV Anlage

Die Unterkonstruktion der PV muss in den Blitzschutz mit eingebunden werden.
Menge: 20,000 St

**24 Anschluss Stütze Dach über Erdungsfestpunkt**
Anschluss Stütze Dach über Erdungsfestpunkt
an der Stütze. der Übergang beträgt 2,5m bis zum Dach

oder gleichwertig. herstellen, einschl.
Lieferung und Montage
Menge: 30,000 Stk

**25 Arbeitsbühne**
*** Pauschalposition
*** Bedarfsposition ohne GB
Arbeitsbühne inkl. An- und Abfahrt
Menge: 1,000 psch

**26 Dachdurchführung für Flachdach**
Dachdurchführung für Flachdach
Dachdurchführungen zum Durchdringen und Abdichten von
Flachdächern für Ableitungen.
Die max. Verarbeitungstemperatur von +110°C ist beim
Einbau zu beachten.
Werkstoff: Kunststoff
Durchführung Rd: 8 / 10 / 16 mm
Durchführung Fl: 20 x 2,5 / 30 x 3,5 mm

oder gleichwertig. herstellen, einschl.
Lieferung und Montage
Menge: 45,000 Stk.

**27 Trennklemmen**
Menge: 45,000 Stk

**28 Nummernschilder für Trennstelle**
Nummernschilder für Trennstelle mit
fortlaufender Bezeichnung, passend für
Rundleiter 8 mm

oder gleichwertig. herstellen, einschl.
Lieferung und Montage
Menge: 45,000 Stk

**29 Fangspitze 0,6m**
Fangspitze 0,6m inkl. Fangspitzen
zum Schutz von Dachaufbauten, Befestigung der Fangstange in Alu-Ausführung, einschl. Anschlußklemmen

Länge : 0,6 m

oder gleichwertig. herstellen, einschl.
Lieferung und Montage
Menge: 30,000 Stk

**30 Fangstange, mit Betonsockel, 1,50 m**
Fangstange inkl. Fangspitzen mit Betonsockel für Flachdächer
zum Schutz von Dachaufbauten, bestehend aus Betonsockel mit Innengewinde M 16 zur Befestigung der Fangstange in
feuerverzinkter Ausführung, einschl. Stangenanschlußklemme und Unterlegfolie zum Schutz der Dachhhaut.

Länge : 1,5 m

oder gleichwertig. herstellen, einschl.
Lieferung und Montage
Menge: 15,000 Stk

**31 Fangstangen freistehend 3m mit Dreibeinstativ**
Fangstangen freistehend 3m mit Dreibeinstativ
zum Schutz von Dachaufbauten, inkl. Fangspitzen
mit Anpassung an die Dachneigung bis max.10 Grad.
Die Fangstangen sind für eine Windgeschwindigkeit bis 145 km/h und 161 km/h (Windlastzone II + III) dimensioniert. Inkl. der stapelbare Betonsockel und die Unterlegplatte.
Höhe: 3000 mm
Radius: 250 mm
Platzbedarf Stativ: 750x810 mm
Anzahl Sockel: 3 Stück á 17 kg
Werkstoff Fangstange: Al
Werkstoff Stativ: St/tZn
Normenbezug: DIN EN 50164-(1+2)

oder gleichwertig. herstellen, einschl.
Lieferung und Montage
Menge: 3,000 Stk

**32 Fangstangen freistehend 5m mit Dreibeinstativ**
Fangstangen freistehend 5m mit Dreibeinstativ
zum Schutz von Dachaufbauten, inkl. Fangspitzen
mit Anpassung an die Dachneigung bis max.10 Grad.
Die Fangstangen sind für eine Windgeschwindigkeit bis 145 km/h und 161 km/h (Windlastzone II + III) dimensioniert. Inkl. der stapelbare Betonsockel und die Unterlegplatte.
Höhe: 3000 mm
Radius: 250 mm
Platzbedarf Stativ: 750x810 mm
Anzahl Sockel: 3 Stück á 17 kg
Werkstoff Fangstange: Al
Werkstoff Stativ: St/tZn
Normenbezug: DIN EN 50164-(1+2)

oder gleichwertig. herstellen, einschl.
Lieferung und Montage
Menge: 2,000 Stk

**33 Anlageprüfung durch einen staatlich vereidigten Sachverständigen**
Anlagenprüfung durch einen staatlich vereidigten
Sachverständigen, einschl. Lieferung der Prüfprotokolle sowie Mitwirken bei der Sachverständigenprüfung, Prüfung und Freigabe der W+M Planung des Auftragnehmers
z.B. durch DEKRA oder TÜV
Menge: 1,000 Psch

*Hinweis: Hinweis zur Werk-und Montageplanung*
Hinweis
Erstellen der Werk- und Montagepläne auf
CAD, unter Zugrundelegung der letztgültigen
Ausführungspläne des planenden Ingenieurbüros
bzw. Werkpläne des Architekten, einschl.
aller erforderlichen Koordinationen mit den am
Bau beteiligten Gewerken, EVU und sonstigen
Behörden.
Einarbeitung der Koordinationsergebnisse
und rechtzeitige Verteilung der Planunterlagen
in 4-facher Ausfertigung (Papierpausen) zur
Prüfung und Freigabe an die relevanten Objekt bzw.
Fachbauleitungen oder Prüfinstitute.
(Für die Prüfung und Freigabe der Werk- und
Montageplanung sind 15 Werktage zu berücksichtigen).
Nach Einarbeitung der Korrekturen sind die
Werk- und Montagepläne 4-fach, gemäß Vorbemerkungen
zu verteilen.

**34 Erstellen der Werk- und Montageplanung**
Erstellen der Werk- und Montageplanung wie vorher beschrieben, anteilig für die Fundamenterdungsanlage und die Blitzschutzanlage. Anzufertigen sind maßstabsgerechte Montageunterlagen  auf Grundlage der Ausführungspläne des Fachingenieurs.

Die für die Behördliche Abnehme erforderlichen Montage- und Werkpläne sind rechtzeitig vor Beginn der Arbeiten den zuständigen Stellen zur Genehmigung vorzulegen,
z.B. TÜV oder DEKRA.
Um eine spätere Abnahme der Anlage mit einer der o.g. Instuitute zu ermöglichen, ist diese Vorgehensweise unumgänglich.
Menge: 1,000 Psch

**35 Erstellen der Revisionspläne gemäß**
Erstellen der Revisionspläne  gemäß
Vorgaben/CAD-Richtlinie. Die vom Fachplaner projektierte und zu installierende Erdungs-und Blitzschutzanlage ist mit CAD/CAE im AutoCAD-Format mindestens mit Version 2010 anzufertigen sind maßstabsgerechte Revisionsunterlagen  auf Grundlage der Ausführungspläne des Fachingenieurs sowie der mit dem Behörden abgestimmten Werk- und Montageplanung des AN Blitzschutz.
Die Lieferung der Revisionsunterlagen hat in gedruckter Form (3-fach), entsprechend den Vorgaben des Bauherren
in Ordnern zusammengestellt zu erfolgen.
Die Schlussrevision ist zusätzlich auf Datenträgern
als .dwg (ACAD 2010) und als .pdf Datei zu liefern.
Menge: 1,000 Psch
